# Pavimento contínuo de microcimento

- Propriedade do ficheiro: CYPE INGENIEROS, S.A.
- Formato: FIEBDC-3/2002
- Moeda: EUR
- Custos indirectos: 3.00 %
- IVA: 23.00 %

## R Revestimentos

### RS Pavimentos

#### RSR Contínuos de microcimento

**RSR020** m² Pavimento contínuo de microcimento, anti-deslizante, de 3 mm de espessura, realizado sobre superfície não absorvente, com o sistema Microdeck PP WT "TOPCIMENT", indicado para pavimentos com nivel de trânsito elevado, através da aplicação sucessiva de: camada de primário tapa-poros e ponte de aderência Primacem PLUS "TOPCIMENT", malha de fibra de vidro Builtex "TOPCIMENT", duas camadas de microcimento base em pó Microbase "TOPCIMENT", duas camadas de microcimento fino em pó Microdeck "TOPCIMENT", pigmento Arcocem PLUS "TOPCIMENT", cor Negro e acabamento através de primário tapa-poros Presealer "TOPCIMENT" e duas camadas de vedante Topsealer WT "TOPCIMENT", acabamento brilho.
Pavimento contínuo de microcimento, anti-deslizante, de 3 mm de espessura, realizado sobre superfície não absorvente, com o sistema Microdeck PP WT "TOPCIMENT", indicado para pavimentos com nivel de trânsito elevado, através da aplicação sucessiva de: camada de primário tapa-poros e ponte de aderência Primacem PLUS "TOPCIMENT", malha de fibra de vidro Builtex "TOPCIMENT", duas camadas de microcimento base em pó Microbase "TOPCIMENT", composto de aglomerantes hidráulicos, inertes seleccionados, resinas sintéticas e aditivos específicos, duas camadas de microcimento fino em pó Microdeck "TOPCIMENT", composto de aglomerantes hidráulicos, inertes seleccionados, resinas sintéticas e aditivos específicos, pigmento Arcocem PLUS "TOPCIMENT", cor Negro na massa da segunda camada de microcimento base e nas duas camadas de microcimento fino e acabamento através de primário tapa-poros Presealer "TOPCIMENT" e duas camadas de vedante Topsealer WT "TOPCIMENT", acabamento brilho, composto por uma dispersão polimérica de poliuretano e um catalizador alifático.
Inclui: Limpeza da superfície suporte. Implantação das juntas de dilatação e panos de trabalho. Aplicação da camada de primário. Colocação da malha. Aplicação de duas camadas de microcimento base. Lixar as pequenas aderências e imperfeições. Aplicação de duas camadas de microcimento decorativo. Aplicação da camada de vedante. Limpeza final da superfície acabada.
Critério de medição de projecto: Superfície medida em projecção horizontal, segundo documentação gráfica de Projecto.
Critério de medição de obra: Medir-se-á, em projecção horizontal, a superfície realmente executada segundo especificações de Projecto.
Critérios considerados na determinação do preço da unidade de obra: O preço não inclui a superfície suporte.

| Código | Un | Descrição | Rendimento | Preço | Importância |
|---|---|---|---|---|---|
| mt28mce010b | l | Primário tapa-poros e ponte de aderência Primacem PLUS "TOPCIMENT", aplicado para regularizar a porosidade e melhorar a aderência dos suportes não absorventes, composto de resina acrílica em dispersão aquosa e aditivos específicos. (material) | 0.090 | 10.05 | 0.90 |
| mt28mce020a | m² | Malha de fibra de vidro Builtex "TOPCIMENT", plana e flexível, de 1x50 m. (material) | 1.000 | 1.50 | 1.50 |
| mt28mce060a | m³ | Resina acrílica líquida Acricem "TOPCIMENT", para a preparacção de argamassas de microcimento de dois componentes. (material) | 0.950 | 7.00 | 6.65 |
| mt28mce030a | kg | Microcimento base em pó Microbase "TOPCIMENT", composto de aglomerantes hidráulicos, inertes seleccionados, resinas sintéticas e aditivos específicos, com uma densidade em pó de 1175 kg/m³. (material) | 2.000 | 2.45 | 4.90 |
| mt28mce030b | kg | Microcimento fino em pó Microdeck "TOPCIMENT", composto de aglomerantes hidráulicos, inertes seleccionados, resinas sintéticas e aditivos específicos, com uma densidade em pó de 1175 kg/m³. (material) | 1.000 | 3.50 | 3.50 |
| mt28mce040a | Ud | Dose de pigmento Arcocem PLUS "TOPCIMENT", cor Negro, para 20 kg de produto. (material) | 2.000 | 1.35 | 2.70 |
| mt28mce010c | l | Primário tapa-poros Presealer "TOPCIMENT", aplicado para regularizar a porosidade, composto de resina acrílica em dispersão aquosa e aditivos específicos. (material) | 0.120 | 22.50 | 2.70 |
| mt28mce050a | l | Vedante Topsealer WT "TOPCIMENT", acabamento brilho, composto por uma dispersão polimérica de poliuretano e um catalizador alifático. (material) | 0.150 | 29.17 | 4.38 |
| op00tal020 |  | Berbequim com misturador. | 1.000 | 0.00 | 0.00 |
| mo020 | h | Oficial de 1ª construção. (mão de obra) | 1.497 | 18.48 | 27.66 |
| mo113 | h | Operário não qualificado construção. (mão de obra) | 0.838 | 17.39 | 14.57 |
| % | % | Custos directos complementares | 2 % | 69.46 | 1.39 |
|  |  | Custos directos |  |  | 70.85 |
