# Revestimento contínuo de paramentos

- Propriedade do ficheiro: CYPE INGENIEROS, S.A.
- Formato: FIEBDC-3/2002
- Moeda: EUR
- Custos indirectos: 3.00 %
- IVA: 23.00 %

**RBR010** m² Revestimento contínuo de paramentos, liso, de 3 mm de espessura, realizado sobre superfície absorvente (não incluída neste preço), através da aplicação sucessiva de: camada de primário tapa-poros e ponte de aderência Primacem ABS "TOPCIMENT", duas camadas de microcimento base em pó Microbase MN "TOPCIMENT", duas camadas de microcimento fino em pó Microfino MN "TOPCIMENT", pigmento Arcocem PLUS "TOPCIMENT", cor Negro e acabamento através de primário tapa-poros Prepol "TOPCIMENT" e duas camadas de vedante Topsealer WT "TOPCIMENT", acabamento brilho.
Execução de revestimento contínuo de paramentos, liso, de 3 mm de espessura, realizado sobre superfície absorvente (não incluída neste preço), através da aplicação sucessiva de: camada de primário tapa-poros e ponte de aderência Primacem ABS "TOPCIMENT", duas camadas de microcimento base em pó Microbase MN "TOPCIMENT", composta de aglomerantes hidráulicos, inertes seleccionados, resinas sintéticas e aditivos específicos, duas camadas de microcimento fino em pó Microfino MN "TOPCIMENT", composta de aglomerantes hidráulicos, inertes seleccionados, resinas sintéticas e aditivos específicos, pigmento Arcocem PLUS "TOPCIMENT", cor Negro na massa da segunda camada de microcimento base e nas duas camadas de microcimento fino e acabamento através de primário tapa-poros Prepol "TOPCIMENT" e duas camadas de vedante Topsealer WT "TOPCIMENT", acabamento brilho, composto por uma dispersão polimérica de poliuretano e um catalizador alifático. Incluindo p/p de limpeza da superfície suporte, preparação da argamassa, espalhamento da argamassa, lixagem suave para eliminar imperfeições e formação de cantos, arestas, remates nos encontros com paramentos, revestimentos ou outros elementos assentes na sua superfície.
Inclui: Limpeza da superfície suporte. Implantação das juntas de dilatação e panos de trabalho. Aplicação da camada de primário. Aplicação de duas camadas de microcimento base. Lixar as pequenas aderências e imperfeições. Aplicação de duas camadas de microcimento de acabamento. Aplicação da camada de vedante. Limpeza final da superfície acabada.
Critério de medição de projecto: Superfície medida segundo documentação gráfica de Projecto, sem deduzir aberturas menores que 4 m² e descontando, nas aberturas de superfície maior de 4 m², o excesso sobre os 4 m².
Critério de medição de obra: Medir-se-á a superfície realmente executada segundo especificações de Projecto, descontando, nas aberturas de superfície maior de 4 m², o excesso sobre os 4 m².

| Código | Un | Descrição | Rendimento | Preço | Importância |
|---|---|---|---|---|---|
| mt28mce010g | l | Primário tapa-poros e ponte de aderência Primacem ABS "TOPCIMENT", aplicado para regularizar a porosidade e melhorar a aderência dos suportes absorventes, composto de resina acrílica em dispersão aquosa e aditivos específicos. (material) | 0.100 | 4.98 | 0.50 |
| mt28mce030f | kg | Microcimento base em pó Microbase MN "TOPCIMENT", composta de aglomerantes hidráulicos, inertes seleccionados, resinas sintéticas e aditivos específicos, com uma densidade em pó de 1175 kg/m³. (material) | 2.000 | 2.58 | 5.16 |
| mt28mce030i | kg | Microcimento fino em pó Microfino MN "TOPCIMENT", composta de aglomerantes hidráulicos, inertes seleccionados, resinas sintéticas e aditivos específicos, com uma densidade em pó de 1175 kg/m³. (material) | 0.600 | 3.86 | 2.32 |
| mt28mce040ca | Ud | Dose de pigmento Arcocem PLUS "TOPCIMENT", cor Negro, para 20 kg de produto. (material) | 1.600 | 1.07 | 1.71 |
| mt08aaa010a | m³ | Água. (material) | 0.634 | 1.50 | 0.95 |
| mt28mce010k | l | Primário tapa-poros Prepol "TOPCIMENT", aplicado para regularizar a porosidade, composto de resina acrílica em dispersão aquosa e aditivos específicos. (material) | 0.110 | 13.60 | 1.50 |
| mt28mce050m | l | Vedante Topsealer WT "TOPCIMENT", acabamento brilho, composto por uma dispersão polimérica de poliuretano e um catalizador alifático. (material) | 0.120 | 18.90 | 2.27 |
| mo020 | h | Oficial de 1ª construção. (mão de obra) | 1.457 | 16.85 | 24.55 |
| mo113 | h | Operário não qualificado construção. (mão de obra) | 0.816 | 15.82 | 12.91 |
| % | % | Custos directos complementares | 2 % | 51.87 | 1.04 |
|  |  | Custos directos |  |  | 52.91 |
